# Kellerdeckensanierung
Angebotsaufforderung (GAEB 90, DA83)
Währung: EUR

## Kellerdeckensanierung
Datum: 25.11.24

*Hinweis*
BAUVORHABEN:  Diefenbachstr. 36
  10967 Berlin - Kreuzberg

GEWERK:  Kellerdeckensanierung

Angaben zum Bauwerk
Mehrfamilienhaus, Baujahr

Ausführungsort:
Keller im 3.Hof, länger Transportwege!

Vor Angebotsabgabe ist eine
Ortsbesichtigung mit der auf Seite 1 unserer Anfrage
benannten Bauleitung möglich.

Ausführungszeitraum:
 bis
gemäß Bauzeitenplan

*Hinweis*
A) ALLGEMEINE VORBEMERKUNGEN FÜR LEISTUNGSVERZEICHNISSE

  Stand 01.05.2010
=======================================================
==========

A1) ALLGEMEINES

Diesem Leistungsverzeichnis liegen die "Zusätzliche
Vertragsbedingungen für die Ausführung von
Bauleistungen (Z-VOB/B)" der Immeo=Wohnen in der bei
Vertragsabschluß gültigen Fassung zugrunde.

Für nach diesem Leistungsverzeichnis auszuführende
Leistungen gelten, ergänzend zur den jeweiligen
Leistungsbeschreibungen der einzelnen Positionen, bei
evtl. Widersprüchen in nachfolgend genannter
Reihenfolge, folgende Bedingungen:

1. diese "allgemeine Vorbemerkungen für
Leistungsverzeichnisse" (A)
2. die sich anschließenden "allgemeine technische
Vorbemerkungen" (B)
3. die sich anschließenden "besondere technische
Vorbemerkungen" (für dieses Gewerk) (C)
4. die "Zusätzliche Vertragsbedingungen für die
Ausführung von Bauleistungen Z-VOB/B"
5. Baustellenordnung der Immeo=Wohnen in der jeweils
gültigen Fassung

Mit Abgabe seines Angebotes bzw. Annahme des Vertrages
erklärt der AN, dass von ihm sämtliche gesetzlichen,
behördlichen und berufgenossenschaftlichen Auflagen
erfüllt werden, die zur Ausführung der im LV
beschriebenen Leistungen erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in, an oder in der Nähe bewohnter
Häusern ausgeführt.

Der Auftraggeber (AG) erwartet vom AN tatkräftige
Unterstützung bei den Bemühungen, berechtigten
Mieterwünschen zu entsprechen. Dazu gehören
insbesondere folgende Verpflichtungen:

1) Alle Handwerker/Mitarbeiter des AN haben die
Verpflichtung, Kunden des AG (Mietern) höflich und
hilfsbereit zu begegnen. In Gesprächen mit den Mietern
ist das Bemühen von Immeo=Wohnen um einen verbesserten
Kundendienst herauszustellen.

2) Die Mieter betroffener Häuser sind rechtzeitig vor
Durchführung der Reparaturarbeiten zu verständigen,
ggf. durch Aushang im Treppenhaus oder auch
individuelle Terminvereinbarung mit dem einzelnen
Mieter.

3) Bei Arbeiten in Wohnungen sind Möbel und sonstiges
Mietereigentum, Bodenflächen und angrenzende Bauteile
etc. im Bereich der auszuführenden Arbeiten durch
Folie, evtl. Schaltafeln oder Ähnliches zu schützen.

A3) PREISE

In den Einheitspreisen sind sämtliche Kosten, wie
Lohn-, Material- und Nebenkosten enthalten,
insbesondere auch:

1) Koordination / Terminabsprache(n) mit dem(den)
Mieter(n) / Kundenbetreuer(n) / Bauleiter(n)

2) sämtliche Fahrt- und Transportkosten,

3) sämtliche tariflichen Zulagen wie z.B. Schmutz- und
Staubzulagen, Zulagen für ekelerregende
Arbeiten etc.,

4) Befestigungsmittel aller Art; Hilfsstoffe wie Nägel,
Bindedraht und Kleinmaterial sowie alle Baustoffe, die
zur kompletten Erstellung der Leistung erforderlich
sind,

5) die Abdeckung von Einrichtungsgegenständen zum
Schutz vor Beschädigung und Verschmutzung (bei Arbeiten
in Wohnungen)

6) das, ggf. tägliche, Säubern der Arbeitsstelle

7) der Ausbau und Abtransport sowie die ordnungsgemäße
Entsorgung, einschließlich Kippgebühren, sämtlichen
Bauschutts und aller alter, schadhafter Teile. Teile,
für die sich der AG eine generelle oder
einzelfallbezogene Prüfung vorbehalten hat, sind bis zu
diesem Zeitpunkt, längstens jedoch für die Dauer von 10
Wochen, vom AN vorzuhalten und dürfen erst danach
entsorgt werden.

8) Alle weiteren Nebenleistungen, die zur Erfüllung der
in den Leistungspositionen beschriebenen
Hauptleistungen, unter Beachtung aller einschlägigen
Vorschriften, erforderlich sind, im LV aber nicht
gesondert aufgeführt sind.

Erforderliche Leistungen, die in den nachfolgenden
Leistungspositionen nicht enthalten sind, sind der
Abteilung Einkauf des AG, möglichst vor Ausführung, in
Form eines Nachtragsangebotes zur Genehmigung
aufzugeben. Die Preise für derartige Zusatzleistungen
sind auf der Kalkulationsbasis der Einheitspreise
dieses LV's zu kalkulieren und die Positionen sind so
ausreichend und umfassend zu beschreiben, dass sowohl
eine sachlich-fachliche als auch eine kalkulatorische
Nachprüfung durch den AG gewährleistet ist, hierzu
gehört insbesondere die Angabe der verfahrenen Stunden.

A4) SONSTIGES

Die in diesen Bedingungen festgelegten Pflichten hat
der AN jedem Dritten aufzuerlegen, dessen er sich zur
Erfüllung dieser Pflichten bedient.

*Hinweis*
B)  ALLGEMEINE TECHNISCHE VORBEMERKUNGEN
============================================

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen. Ebenso sind die jeweils gültigen
Unfallverhütungsvorschriften zu beachten und unbedingt
einzuhalten.

B3) GEBÄUDESCHÄDEN

Falls dem AN bei der Durchführung von Reparaturarbeiten
weitere Gebäudeschäden bekannt werden (auch an anderen
Gewerken), so hat er dem zuständigen Bauleiter des AG
hierüber umgehend zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

B5) BEDINGUNGEN FÜR BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

### Bereich 1 Kellerdeckensanierung

#### Abschnitt 1.1 Baustelleneinrichtung

**1.1.10 Baustelleneinrichtung**
Baustelleneinrichtung
d.h. An-und Abfuhr von Materilaien, Werkzeugen und
Geräten, Aufstellung eines Materialcontainers.
Auf- und Abbau des Material- und Gerätelagers.
Reinigen des Lagerplatzes nach Abschluß der Arbeiten.
Grundvorhaltung 4 Wochen.
Menge: 1,000 Stk

**1.1.20 verlängerte Vorhaltung**
verlängerte Vorhaltung über die Grundstandzeit hinaus
Menge: 1,000 Wo

**1.1.30 Einholung einer verkehrsrechtlichen Anordnung**
Einholung einer verkehrsrechtlichen Anordnung,
Aufstellung eines Rege planes, Absperrmaßnahmen gemäß
Regelplan mit Bauzäunen ca 30m, Baken und Beleuchtung,
Grundvorhaltung 4 Wochen
Menge: 1,000 Stk

**1.1.40 verlängerte Vorhaltung über die Grundstandzeit hinaus**
Menge: 1,000 Wo

**1.1.50 Gebühren je Beantragung**
Gebühren je Beantragung der verkehrsrechtlichen
Anordnung
Menge: 1,000 Stk

**1.1.60 Einrichten einer eingeschränkten Halteverbotszone**
Einrichten einer eingeschränkten Halteverbotszone soiwe
deren
Gebühren
Menge: 1,000 Stk

**1.1.70 Baustellen WC**
Baustellen WC
WC-Kabine für die Nutzung aller am Bau beteiligten
Firmen liefern, aufstellen, vorhalten und nach Abschluß
der eigenen Arbeiten abtransportieren. Fabrikat: Dixie
o.ä. Reinigung wöchentlich. Das WC ist gegen
Verschmutzung zu sichern.
Menge: 12,000 Wo

**1.1.80 Abfuhr Baumischschutt**
Abfuhr Baumischschutt
Für Abfuhr und Entsorgung von angefallenem
Baumischschutt. Bereitstellen von Containerabsetzmulden
für die Beseitigung von Bauschutt einschl. Entsorgung
und Deponiegebühren.
(Entsorgungsnachweise)
Menge: 30,000 m3

**1.1.90 Baustellenunterkunft liefern**
Baustellenunterkunft liefern
aufstellen und nach Beendigung wieder abfahren
Menge: 1,000 Stk

**1.1.100 verlängerte Vorhaltung**
verlängerte Vorhaltung über die Grundstandzeit von 4
Wochen
hinaus
Menge: 1,000 Wo

**1.1.110 Bauwasser inkl. Zwischenzähler herstellen**
Bauwasser inkl. Zwischenzähler herstellen
Vorhaltung über den Bauabschnitt
Menge: 1,000 Stk

**1.1.120 Baustromanschluss/ Baustromverteiler**
Baustromanschluss/ Baustromverteiler
inkl. Zwischenzähler liefern und montieren, später
wieder demontieren
Anschluss auch für Drehstrom 380 Volt 16 und 32 A
Menge: 1,000 Stk

**1.1.130 verläng. Vorhaltung des Baustromanschlusses**
verläng. Vorhaltung des Baustromanschlusses über die
Grundstandzeit von 4 Wochen hinaus, Berechnung je
angefangene Kalenderwoche.
Menge: 1,000 Wo

**1.1.140 Baustellensicherung**
Baustellensicherung
Absperrung der Zugänge zur Durchfahrt
während der Arbeiten mit Bauzaunfeldern.
Vorhaltung 4 Wochen
Menge: 1,000 psch

**1.1.150 Vorhaltung vor Pos.**
Menge: 1,000 StWo

**1.1.160 Grabenbrücke liefern**
Grabenbrücke liefern und aufstellen und über die
gesamte Bauzeit vorhalten, nach Beendigung der
Arbeiten wieder abauen
Diese Brücke muss mehrmals umgesetzt werden und mit
einem seitlichen Handlauf beidseits ausgeführt werden.
Es muss ein Absatnd von 4 Metern überbrückt werden.
Die Brücke ist individuell anzufertigen.
Für den Handlauf ist nur Hobelware zu benutzen
Die Gebäude des 3.Hofes müssen erreeichbar bleiben
Menge: 1,000 Stk

**1.1.170 Absichern der Baustelle mit Bauzäunen**
Absichern der Baustelle mit Bauzäunen
Auf-und Abbau. Ausführung abschnittsweise max 4 Wochen
Menge: 6,000 m

**1.1.180 verlängerte Vorhaltung**
verlängerte Vorhaltung der Bazäune je angefangene
 Woche
Menge: 1,000 mWo

#### Abschnitt 1.2 Abbrucharbeiten

**1.2.10 nicht ragfähige gemauerte Pfeiler 38/49 cm**
nicht ragfähige gemauerte Pfeiler 38/49 cm
bis 3 m abbrechen und per Handtransport die
Kellertreppe
hoch und per Schubkarre 100 m zur Straße in den
Container
transportieren
Menge: 23,000 Stk

**1.2.20 Abbruch Bestandsdecke**
Abbruch Bestandsdecke
Preußische Kappe dersbefahrbareren Hof abbrechen,
Notabstützung.
Schutt zum Container transportieren und
entsorgen.
Höhe Deckenaufbau: ca. 45-50 cm
Beton Asphalt/Teer ca 15-20 cm
Unterbeton d= 15 cm
Füllboden zwischen den Kappen
gemauerte Kappe d= 12,5 cm
Transport bis zur Straße ca 100 m
Der Weg ist NICHT mit einem LKW oder Transporter
befahrbar
Menge: 100,000 m2

**1.2.30 Auflager freistemmen**
Menge: 16,000 Stk

**1.2.40 Stahlträger IPE 300 der preußischen Kappe**
Stahlträger IPE 300 der preußischen Kappe
ausbauen, in handliche,tragbare Teile trennen und per
Hand
zur Straße transportieren, ca. 100 m
Menge: 38,100 m

#### Abschnitt 1.3 Kellerdeckenpfeiler 3. Hof gemäß Gutachten

**1.3.10 Boden aufbrechen und Erdreich**
Boden aufbrechen und Erdreich für Einzelfundamente,
Betonboden und
Ziegelpflaster abbrechen, freischachten
Ausführung in unterschiedlichen Größenordnungen
70/70/60 cm
Menge: 10,000 Stk

**1.3.20 Einzelfundamente 70/70/60 cm**
Einzelfundamente 70/70/60 cm, Bewehrung kreuzweise
2x5o12,BSt IV,
betonieren, Betongüte C25/30
Menge: 10,000 Stk

**1.3.30 Mauerwerkspfeiler aus MZ12**
Mauerwerkspfeiler aus MZ12/IIa oder Kalksandsteinen 2
DF
aufmauern,
Höhe bis 3m, 24/24 cm
Auf dem Fundament ist eine Mauersperrbahn börs
einzulegen
Menge: 10,000 Stk

**1.3.40 Stahlträger HEA 240 ,S235 liefern und einbauen**
Stahlträger HEA 240 ,S235 liefern und einbauen
Ausführung rostschutzgrundiert, inkl. aller Zuschnitte
Menge: 300,000 kg

**1.3.50 neu Stahlträger ausmauern**
neu Stahlträger ausmauern
Putzträger einbauen, und mit Kalkzementputz 3-seitig
verputzen, inkl. Putzträger, Ausführung mindestens d= 3
cm Ausführung F90
Menge: 12,050 m

**1.3.60 Drehsteifen zur Unterstützung**
Drehsteifen zur Unterstützung beim Einbau und zur
Vorspannung
Menge: 40,000 Stk

#### Abschnitt 1.4 Kellerdecke, neu

**1.4.10 FIEDLER Ziegel-Einhängedecke**
FIEDLER Ziegel-Einhängedecke bestehend aus statisch
teilweise mittragenden Einhängeziegeln und
Flach-/Negativ-ziegeln mit Schablonenschnitt nach DIN
EN
15037-3 inkl.frei Bau inkl. Entladung liefern.
Typ: 13 / 16 / 18 / 21 / 25 FIEDLER
Ziegel-Einhängedecke bestehend aus Deckenträgern nach
Z-15.1-148 und DIN EN 15037-1 und statisch teilweise
mittragenden Einhängeziegeln und Flach-/Negativ-ziegeln
mit Schablonenschnitt nach DIN EN 15037-3 frei Bau
inkl.
Entladung liefern.
Typ: 21 + 7 cm
Raster: 62,5 / 64,5 cm; Trägerbreite: 16,5 cm;
Steinbreite: 46 / 48cm
Expositionsklasse XC1 / XC3
Feuerwiderstandsklasse: F90-A
Nutzlast 7,5KN/m2
Trägeerlänge max 7 m
Hersteller:
Fiedler Deckensysteme GmbH & Co. KG
Rathaushütte 1, 95615 Marktredwitz
Tel (Fax): 09231-63076 (-63046)
service@fiedler-decken.de
www.fiedler-decken.de
Menge: 100,000 m2

**1.4.20 Systemträger für die Ziegeleinhangdecke liefern**
Systemträger für die Ziegeleinhangdecke liefern und
einbauen als Zulage, gemäß Statik
Menge: 2000,000 kg

**1.4.30 Zuschlag für Ausbildung von Pos.04.01**
Zuschlag für Ausbildung von Pos.04.01 als
Doppelträgerdecke zur Vergrößerung der Nutzlast bzw.
der
Spannweite. Raster: 79 / 81 cm,
Menge: 100,000 m2

**1.4.40 Zuschlag für Ausbildung von Pos.04.01**
Zuschlag für Ausbildung von Pos.04.01 als Filimont-
/V-Tec-Decke zur Vergrößerung der Montagestützweite:
Max. Montagestützweite: 7 m
Menge: 18,000 m

**1.4.50 Wechselausbildung am Deckenträgerende**
Wechselausbildung am Deckenträgerende (= werkseitige
Aufkröpfung der Deckenträgerbewehrung und werkseitiger
Einbau einer Aufhängebewehrung
Menge: 2,000 Stk

**1.4.60 Statisch erforderliche Schubzulage**
Statisch erforderliche Schubzulage (= werkseitig
eingebauter DH-Gitterträger L = 1,0 m am
Deckenträgerende
Menge: 84,000 Stk

**1.4.70 Bügelzulage zur Verringerung der Auflagertiefe**
-ügelzulage zur Verringerung der Auflagertiefe (z.B.:
bei
Auflager in einem Stahlträger
Menge: 20,000 Stk

**1.4.80 Zusatz-Deckenträger zum Abfangen**
Zusatz-Deckenträger zum Abfangen von Sonderlasten oder
aus geometrischen Gründen (z.B.:
Mehrfachträger-anordnungen oder Wechselträger)
Menge: 1,000 kg

**1.4.90 Verlegung der Ziegeldecke nach Pos.04.01-04.07**
Verlegung der Ziegeldecke nach Pos.04.01-04.07
entsprechend Verlegeplan per Hand oder mittels Krans
auf
vorbereiteten Auflagern. Einhängen der Deckensteine.
Menge: 100,000 m2

**1.4.100 Zulagebewehrung als Stabstahl für Ringanker**
Zulagebewehrung als Stabstahl für Ringanker und
Querrippen und Matten/Stabstahl für evtl. Bewehrung des
Überbetons nach Verlegeplan liefern und einbauen.
Menge: 100,000 kg

**1.4.110 Vergussbeton C 25/30 - Körnung 0-8 mm (vorzugsweise)**
Vergussbeton C 25/30 - Körnung 0-8 mm (vorzugsweise)
oder 0-16 mm liefern, einbringen, verdichten, abziehen
und
nachbehandeln.7 cm oberhalb der Träger und zusätzlich
im
Bereich der Negativ Steine
Menge: 100,000 m2

**1.4.120 Zulage zu Pos.01 für Bereiche mit Flach-/Negativziegel**
Zulage zu Pos.01 für Bereiche mit Flach-/Negativziegel
in
Auflager- und Querrippen-Bereichen inkl. ggf.
Steinzuschnitt.
Menge: 20,000 lfm

**1.4.130 alte Auflager der Stahlträger 50/50/70 cm**
alte Auflager der Stahlträger 50/50/70 cm
kraftschlüssig
ausmauern
Menge: 16,000 Stk

**1.4.140 Auflager für neue Zigeleinhangdecke**
Auflager für neue Zigeleinhangdecke in bestehendes
Mauerwek einstemmen
Abbruchgut zum Container schaffen
Menge: 40,000 Stk

**1.4.150 Auflager für den Einbau neuer Träger ertüchtigen**
Auflager für den Einbau neuer Träger ertüchtigen, d.h
ein
neues Betonauflagerpolster ca. d= 5 cm herstellen
Menge: 40,000 Stk

**1.4.160 Auflager der neuen Ziegeleinhangdecke**
Auflager der neuen Ziegeleinhangdecke kraftschlüssig
ausmauern oder ausbetonieren
Menge: 40,000 Stk

**1.4.170 Pumpe für Betonlieferung**
Pumpe für Betonlieferung
ca. 100 m vor der Straße stellen
Menge: 2,000 Tag

**1.4.180 Statik aufstellen**
Statik aufstellen
Werksstatik aufstellen
Menge: 1,000 Stk

**1.4.190 Positionspläne erstellen**
Menge: 1,000 Stk

**1.4.200 Drehsteifen zur Unterstützung beim Einbau**
Drehsteifen zur Unterstützung beim Einbau und zur
Vorspannung
Drehsteifen zur Unterstützung beim Einbau und zur
Vorspannung. Abfangangung ggf. bis Sohle erforderlich
Menge: 30,000 Stk

**1.4.210 Baufacharbeiterstunden für Abnahme Prüfstatiker**
Menge: 3,000 Std

**1.4.220 Mehrweg-Paletten-Ausgabe Abm: 96 cm x 72(96) cm**
Menge: 23,000 Stk

**1.4.230 Fracht Ziegeldecke**
Fracht Ziegeldecke, incl. Maut + Entladung
Anfahrt muss hierfür geeignet sein
Menge: 100,000 m2

#### Abschnitt 1.5 Herstellen des Nutzbelages auf der neuen Hofdecke

**1.5.10 Grundierung**
Grundierung
Flächen reinigen durch Abfegen / Absaugen.
Grundieren der Betonfläche als
Vorleistung für den weiteren Schichtenaufbau.
Menge: 100,000 m2

**1.5.20 Aufbringen einer Ausgleichsschicht aus Asphaltbinder**
Aufbringen einer Ausgleichsschicht aus Asphaltbinder
Dicke bis 5,00
cm.
Aufbringen einer Ausgleichsschicht aus
Asphaltbinder, Dicke bis 5,00 cm
einschl. erforderlicher Grundierung.
Menge: 100,000 m2

**1.5.30 Aufschweißen einer hitzebeständigen Bitumenschweißbahn**
Aufschweißen einer hitzebeständigen Bitumenschweißbahn
in
zwei Lagen, fürden Einbau unter Gussasphalt zugelassen,
einschl. erforderlicher Untergrundvorbereitung
Menge: 100,000 m2

**1.5.40 Abdichtung Flüssigkunststoff**
Abdichtung Flüssigkunststoff
Abdichtung der Wandaufkantung zu den Wänden der
Durchfahrt mit einem Flüssigkunststoffsystem
einschl. Untergrundvorbereitung (Abschleifen der
Farbe, Reinigung, etc.)
Material und Verarbeitung entsprechend den
Richtlinien und Verarbeitungsvorschriften des
Herstellers.
Höhe ca. 15 cm
Menge: 42,000 m

**1.5.50 Liefern und Einbau Tragschicht aus Gussasphalt**
Liefern und Einbau Tragschicht aus Gussasphalt,
Dicke ca. 4,00 cm, Einbau in Gefälle ca. 1,0 %
Hochpunkt ist Mitte der Durchfahrt
gemäß Statik
Menge: 100,000 m2

**1.5.60 Gussasphaltdeckschicht**
Gussasphaltdeckschicht
Liefern und einbauen der
Deckschicht aus Gussasphalt MAS 0/11,
Dicke ca. 4 cm,
Oberfläche abstreuen mit Splitt 1/3.
gemäß Statik
Menge: 100,000 m2

**1.5.70 Mehrstärken Gußasphalt**
Mehrstärken Gußasphalt
Leistung wie vor, jedoch für Mehrstärken
des Gußasphaltes pro 1,0 cm.
Menge: 1,000 m2

**1.5.80 Zulage Anarbeitung aller Schichten**
Zulage Anarbeitung aller Schichten an den
Bestand
wie z. B. Wände, Bodenschienen der
Durchfahrtstore,
Anschlüsse an die Lichtschächte.
Menge: 1,000 psch

**1.5.90 Verguß der Arbeitsfugen am Gebäude**
Verguß der Arbeitsfugen am Gebäude mit
Bitumenvergussmasse
Verguß der Arbeitsfugen zu den Wänden
und den Bodenschienen mit Bitumenvergussmasse
Menge: 30,000 m

USt %: 16,00
